# Muster-Leistungsbeschreibung
Leistungsbeschreibung (GAEB 90, DA81)
Währung: EUR

## SL Floor WHG AS 01
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Untergrunduntersuchung Betonflächen gem. §§ 62/63 WHG (Standard)**
Zur Untersuchung sind u. a. durchzuführen:

a) visuell, auf Verschmutzungen, Absandungen und Risse
b) Abklopfen auf Hohlstellen und Gefügelockerungen
c) Messen der Druck- und Haftzugfestigkeiten
d) Messen des Feuchtigkeitsgehaltes

Zusätzliche Arbeiten, wie z. B. das Ausbessern von
Fehl- und Schadstellen, beschädigten Kanten, das
Verfüllen von Rissen im Untergrund oder das Arbeiten
unter erschwerten Bedingungen (Hindernisse, Nachtarbeit
etc.) sind vor Beginn der Arbeiten durch das
ausführende Unternehmen vor Ort zu beurteilen und
ggfs. in das Angebot mit aufzunehmen.

Vor der Applikation des Beschichtungssystems ist zu
gewährleisten, dass die Voraussetzungen an den Untergrund gem. bauaufsichtlicher Zulassung Nr. Z-59.12-302
erfüllt sind.

Sollten objektbedingte Ergänzungen oder von der Zulas-

sung abweichende Maßnahmen erforderlich sein, sind
diese mit den abnehmenden Stellen vor Beginn der Be-
schichtungsmaßnahme abzustimmen (Einzelfallabnahme).

**00001.0002 Einzelfallabnahme WHG §§ 62/63**
Der nachfolgende Untergrund entspricht nicht der
Allgemeinen bauaufsichtlichen Zulassung, so dass vor
einer Beschichtung dieser von der Zulassung abweichende
Aufbau mit der abnehmenden Stelle abzustimmen ist.
Einheit: m2

**00001.0003 Stahlkugelstrahlen**
Untergrundvorbehandlung der Bodenflächen mittels
Stahlkugelstrahlverfahren
Einheit: m2

**00001.0004 Baustelle einrichten einschließlich Geräte**
Baustelle einrichten, An- und Abfuhr
aller benötigten Materialien, Geräte und
Maschinen. Räumen der Baustelle und
Wiederherstellung aller benutzten
Flächen in den ursprünglichen Zustand
einschließlich notwendiger
Zwischenreinigung.
Einheit: h

**00001.0005 Abklebearbeiten**
Zum Schutz vor Verschmutzungen sind
Türen, Fenster, Fußleisten, Maschinenfundamente,
Regale, Einrichtungsgegenstände mit geeignetem
Klebeband und Folie zu schützen.
Einheit: h

**00001.0006 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0007 Hohlkehlen in Auffangwannen mit einem transparente 2K EP Bindemittel nach WHG**
Liefern und Herstellen einer abgestellten
epoxydharzgebundenen Hohl/Dreickskehle inklusive
Haftbrücke.

gewähltes Produkt oder gleichwertig:
Remmers Epoxy GL 100 /Quarzsand 0,3-0,8 mm

Verbrauch:
Je 'm' Hohlkehle mit 50 mm Viertelkreisradius:
0,10 kg/m Remmers Epoxy GL 100
Grundierung für Grundierung an Wand u. Boden
0,20 kg/m Remmers Epoxy GL 100
mind. 2 kg/lfdm. Remmers Quarz 03/08 DF <4406>
Einheit: m2

**00001.0008 Grundierung von Auffangwannen mit einem transparente 2K EP Bindemittel nach WHG**
Liefern und Herstellen einer Grundierung des
vorbereiteten Untergrundes mit einem
innenraumgeeigneten nonylphenol-,
lösemittel- und weichmacherfreien
2-K EP-Bindemittel.

Oberfläche bei Überschreitung der Wartezeit leicht
abstreuen mit Quarz 03/08 DF, ca. 1 kg/m².

gewähltes Produkt oder gleichwertig:
Remmers Epoxy GL 100

Farbton: transparent

Produktkenndaten -
Im Anlieferungszustand:
Komponente A, Komponente B, Mischung,
Viskosität (25 °C): 870 mPa s, 200 mPa s, 600 mPa s,
Dichte (20 °C): 1,12 g/cm³, 1,03 g/cm³, 1,10 g/cm³,

Im ausreagierten Zustand
Druckfestigkeit ca. 40 N/mm² *
Biegezugfestigkeit ca. 10 N/mm² *
* Epoxidharzmörtel 1 : 10 mit Normsand

Die genannten Werte stellen typische
Produkteigenschaften dar und sind nicht als
verbindliche Produktspezifikationen zu verstehen.

Verbrauch:
mind. 0,30 kg/m²  Epoxy GL 100 <1427>
(je nach Saugfähigkeit/Porosität des Untergrundes)
Einheit: m2

**00001.0009 Egalisierung in Auffangwannen mit einem transparente 2KEP Bindemittel nach WHG**
*** Grundposition ZZ 001.0
Liefern und Herstellen einer Kratzspachtelung mit
einem nonylphenol- , lösemittel- und
weichmacherfreien 2-K EP-Bindemittelund
Quarzsand.

gewählte Produkte oder glw.
Remmers Epoxy GL 100 /Selectmix 01/03

Mischungsverhältnis
ca. 1 GT Bindemittel : 1 GT Selectmix 01/03
Verbrauch ca. 1,7 kg/m² + mm Mischung

Farbton: transparent

Produktkenndaten -
Im Anlieferungszustand:
Komponente A, Komponente B, Mischung,
Viskosität (25 °C): 870 mPa s, 200 mPa s, 600 mPa s,
Dichte (20 °C): 1,12 g/cm³, 1,03 g/cm³, 1,10 g/cm³,

Im ausreagierten Zustand
Druckfestigkeit ca. 40 N/mm² *
Biegezugfestigkeit ca. 10 N/mm² *
* Epoxidharzmörtel 1 : 10 mit Normsand

Die genannten Werte stellen typische
Produkteigenschaften dar und sind nicht als
verbindliche Produktspezifikationen zu verstehen.

Verbrauch:
ca. 0,5 kg/m² Remmers Epoxy GL 100 <1427>
ca. 0,50 kg/m² Remmers Selectmix 01/03 <4405>
Einheit: m2

**00001.0010 Egalisierung in Auffangwannen mit einem transparente 2KEP Bindemittel nach WHG**
*** Wahlposition ZZ 001.1
Liefern und Herstellen einer Kratzspachtelung mit
einem nonylphenol- , lösemittel- und
weichmacherfreien 2-K EP-Bindemittelund
Quarzsand.

gewählte Produkte oder gleichwertig:
Remmers Epoxy GL 100 /Selectmix 01/03

Mischungsverhältnis
ca. 1 GT Bindemittel : 1 GT Selectmix 01/03
Verbrauch ca. 1,7 kg/m² Mischung

Farbton: transparent

Produktkenndaten -
Im Anlieferungszustand:
Komponente A, Komponente B, Mischung,
Viskosität (25 °C): 870 mPa s, 200 mPa s, 600 mPa s,
Dichte (20 °C): 1,12 g/cm³, 1,03 g/cm³, 1,10 g/cm³,

Im ausreagierten Zustand
Druckfestigkeit ca. 40 N/mm² *
Biegezugfestigkeit ca. 10 N/mm² *
* Epoxidharzmörtel 1 : 10 mit Normsand

Die genannten Werte stellen typische
Produkteigenschaften dar und sind nicht als
verbindliche Produktspezifikationen zu verstehen.

Verbrauch:
Verbrauch je mm:
mind. 0,85 kg/m² Remmers Epoxy GL 100 und
ca. 0,85 kg/m² Remmers Selectmix 01/03 <4405>
Einheit: m2

**00001.0011 Wässrige Querleitschicht mit 2-K EP- Bindemittel nach Zulassung**
Liefern und Herstellen einer elektrostatisch hoch
leitfähigen Querleitschicht bestehend aus
Erdungselementen und einem wässrigen
2-K EP- Bindemittel.

gewähltes Produkt oder gleichwertig:
Remmers Epoxy Conductive LE

Farbe: schwarz

Querleitschicht in ableitfähigen Remmers-Systemen
- Querleitschicht im System SL Floor WHG AS (AbZ
Z-59.12-303)
Eigenschaften:
- Elektrisch ableitfähig (< 10 kO)
Produktkenndaten:
  Komponente A, Komponente B,
Mischung,
Dichte (20 °C):  1,08 g/cm³, 1,15 g/cm³, 1,04
g/cm³,
Viskosität (25 °C): 1000mPa s, 750 mPa s, 560 mPa s,

Die genannten Werte stellen typische
Produkteigenschaften dar und sind nicht als
verbindliche Produktspezifikationen zu verstehen.

In Verbindung mit Remmers Leitsets

Verbrauch:
mind. 0,15 kg/m² Remmers Epoxy Conductive LE <6701>
ca. 0,1 - 0,5 m/m² Remmers Kupferlitze <4551>
Remmers Remmers Leitset <4933>: Die Gesamtanzahl der
Anschlusspunkte ist abhängig:
- von der Größe und Geometrie der Fläche
- max. Abstand der Kupferlitzen
Erfahrungswert: 2 Erdungspunkte pro 100 m²
Einheit: m2

**00001.0012 Beschichten von Auffangwannen mit einem leitfähigen, pigm. 2K EP Bindemittel (nach WHG)**
Beschichten der vorbereiteten vertikalen oder
horizontalen
Flächen, nach klebfreiem Erhärten der
vorangegangenen Schicht jedoch innerhalb
von 48 Std., mit einem lösemittelfreien,
pigmentierten,
ableitfähigen, hoch chemikalienbeständigen,
zweikomponentigen Epoxydharz mit bauamtlicher
Zulassung gemäß § 62/63 WHG.

Bei Verwendung an senkrechten Flächen
unter Zugabe von geeigneten Stellmitteln.

Gewählte Produkte:
Epoxy WHG Color AS, WHG TX

Verbrauch:
1,5 kg/m² Remmers Epoxy  WHG Color AS
(bei senkrechten Flächen ist anteilig Remmers WHG TX
zuzugeben):
ca. 1,5-2,5 % bez. Auf die Bindemittelmenge
Einheit: m2

**00001.0013 Einblasen von Struktur-/Mattierungsmittel**
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Die genannten Werte stellen typische
Produkteigenschaften dar und sind nicht als
verbindliche Produktspezifikationen zu verstehen.

Verbrauch:
ca. bzw. bis zu 0,05 kg/m² Remmers Glimmer GHL 3/0
<6742>
Einheit: m2
